# ST610207 - Células para la detección de dióxido cloro - de Culligan

- Propiedad del archivo: CONSTRUNARIO
- Formato: FIEBDC-3/2012
- Programa: Construnario Versión 3.51
- Fecha de los precios: 22/11/2023
- Divisa: EUR

**ST610207CLG** u ST610207 - Células para la detección de dióxido cloro - de Culligan
- Célula para la detección de dióxido cloro, auto-compensación de la temperatura, posibilidad de uso en circuito a presión. - Temperatura máx 50°C, presión máx 5 bar Rango: 0.03...10.00 ppm
