# ST610209 - Células para la detección de dióxido cloro - de Culligan

- Propiedad del archivo: CONSTRUNARIO
- Formato: FIEBDC-3/2012
- Programa: Construnario Versión 3.51
- Fecha de los precios: 22/11/2023
- Divisa: EUR

**ST610209CLG** u ST610209 - Células para la detección de dióxido cloro - de Culligan
- Células para la detección de dióxido cloro, auto-compensación de la temperatura. - Temperatura máx 45°C, presión máx 1 bar B= rango 0.005...2.000 ppm M= rango 0.05…20.00 ppm
