# ST610205 - Célula para la detección del cloro total orgánico y/o inorgánico - de Culligan

- Propiedad del archivo: CONSTRUNARIO
- Formato: FIEBDC-3/2012
- Programa: Construnario Versión 3.51
- Fecha de los precios: 22/11/2023
- Divisa: EUR

**ST610205CLG** u ST610205 - Célula para la detección del cloro total orgánico y/o inorgánico - de Culligan
- Célula para la detección del cloro total orgánico y/o inorgánico, auto-compensación de la temperatura. - Temperatura máx 45°C, presión máx 1 bar Rango: 0.01...20.00 ppm
