# Célula para la medida del cloro libre - de Culligan

- Propiedad del archivo: CONSTRUNARIO
- Formato: FIEBDC-3/2012
- Programa: Construnario Versión 3.51
- Fecha de los precios: 22/11/2023
- Divisa: EUR

**ST610101CLG** u Célula para la medida del cloro libre - de Culligan
- Célula para la medida del cloro libre con electrodos de oro y cobre, cuerpo de PVC y sistema mecánico de autolimpieza. - Alimentación 24 V~ (230 V~ bajo pedido). - Capacidad célula: 0.5 litros.
