# Electrodo rédox combinado con sensor en platino - de Culligan

- Propiedad del archivo: CONSTRUNARIO
- Formato: FIEBDC-3/2012
- Programa: Construnario Versión 3.51
- Fecha de los precios: 22/11/2023
- Divisa: EUR

**00NU3214CLG** u Electrodo rédox combinado con sensor en platino - de Culligan
Electrodo rédox combinado con sensor en platino, cable 6 metros + NBC, rango de medición: + 1000 mV; rango de presión de trabajo: 0 - 6 bar
