# Electrodo rédox combinado con sensor en platino - de Culligan

- Propiedad del archivo: CONSTRUNARIO
- Formato: FIEBDC-3/2012
- Programa: Construnario Versión 3.51
- Fecha de los precios: 22/11/2023
- Divisa: EUR

**00NU3168CLG** u Electrodo rédox combinado con sensor en platino - de Culligan
Electrodo redox con sensor de platino, electrolito gel, rango de medición: + 2000 mV, rango de presión de trabajo: 0 - 6 bar
