# Electrodo rédox combinado con sensor en platino - de Culligan

- Propiedad del archivo: CONSTRUNARIO
- Formato: FIEBDC-3/2012
- Programa: Construnario Versión 3.51
- Fecha de los precios: 22/11/2023
- Divisa: EUR

**00NU3653CLG** u Electrodo rédox combinado con sensor en platino - de Culligan
Electrodo rédox combinado con sensor en platino, cuerpo de plástico resistente al impacto, porosidad cerámica, electrolito gel KCl 3 M, con cable de 10 m soldado y conector BNC. Rango: + 2000 mV; Temperatura máx: 50 ºC.
