# Electrodo PH SPH-1-S-6 M - de Culligan

- Propiedad del archivo: CONSTRUNARIO
- Formato: FIEBDC-3/2012
- Programa: Construnario Versión 3.51
- Fecha de los precios: 22/11/2023
- Divisa: EUR

**00NU3954CLG** u Electrodo PH SPH-1-S-6 M - de Culligan
Electrodo de pH combinado con cuerpo plástico, rango de medición: 2 - 12 pH; conductividad mínima: 50 mS; Temperatura máx: 60 ºC; presión máx: 6 bar; cable 5 m + BNC.
