# 00NU3548 - Electrodo de pH combinado con cuerpo de plástico - de Culligan

- Propiedad del archivo: CONSTRUNARIO
- Formato: FIEBDC-3/2012
- Programa: Construnario Versión 3.51
- Fecha de los precios: 22/11/2023
- Divisa: EUR

**00NU3548CLG** u 00NU3548 - Electrodo de pH combinado con cuerpo de plástico - de Culligan
- Electrodo de pH combinado con cuerpo de plástico resistente al impacto, porosidad cerámica, electrolito gel KCl 3 M, con cable de 2,5 m soldado y puntas. Cabezal verde. - Rango: de 0 a 14 pH; Offset: ±20 mV a pH 7 - Temperatura máx: 50°C
