# 00NU2920 - Electrodo PH - de Culligan

- Propiedad del archivo: CONSTRUNARIO
- Formato: FIEBDC-3/2012
- Programa: Construnario Versión 3.51
- Fecha de los precios: 22/11/2023
- Divisa: EUR

**00NU2920CLG** u 00NU2920 - Electrodo PH - de Culligan
Electrodo de pH combinado con cuerpo de vidrio, porosidad cerámica, rango de medición de 1 a 12, presión máx de trabajo: 6 bar
