# Membrana LE4040 - de Culligan

- Propiedad del archivo: CONSTRUNARIO
- Formato: FIEBDC-3/2012
- Programa: Construnario Versión 3.51
- Fecha de los precios: 22/11/2023
- Divisa: EUR

**00NU4198CLG** u Membrana LE4040 - de Culligan
- Cantidad según modelo.
