# Cartucho 10 litros lecho mixto - de Culligan

- Propiedad del archivo: CONSTRUNARIO
- Formato: FIEBDC-3/2012
- Programa: Construnario VersiĆ³n 3.51
- Fecha de los precios: 22/11/2023
- Divisa: EUR

**00759807CLG** u Cartucho 10 litros lecho mixto - de Culligan
- 2 unidades.
