# Electrodo de pH combinado - de Culligan

- Propiedad del archivo: CONSTRUNARIO
- Formato: FIEBDC-3/2012
- Programa: Construnario Versión 3.51
- Fecha de los precios: 22/11/2023
- Divisa: EUR

**00NU4020CLG** u Electrodo de pH combinado - de Culligan
Electrodo de pH combinado con cuerpo de plástico resistente al impacto, membrana en vidrio, rango de pH de 2 a 12, rango de presión: 0-4 bar; longitud de cable: 5 metros
