# Membrana RO2 MD BIO E - de Culligan

- Propiedad del archivo: CONSTRUNARIO
- Formato: FIEBDC-3/2012
- Programa: Construnario Versión 3.51
- Fecha de los precios: 22/11/2023
- Divisa: EUR

**02302287CLG** u Membrana RO2 MD BIO E - de Culligan
- Cantidad según modelo
