# F 1µ Cartucho una etapa 001 - 10" - de Culligan

- Propiedad del archivo: CONSTRUNARIO
- Formato: FIEBDC-3/2012
- Programa: Construnario Versión 3.51
- Fecha de los precios: 22/11/2023
- Divisa: EUR

**00742458CLG** u F 1µ Cartucho una etapa 001 - 10" - de Culligan
- Máx caudal: 20 l.
