# Carga D 9”/25 Cullsan y Cullex Mark - de Culligan

- Propiedad del archivo: CONSTRUNARIO
- Formato: FIEBDC-3/2012
- Programa: Construnario Versión 3.51
- Fecha de los precios: 22/11/2023
- Divisa: EUR

| Código | Ud | Descripción |
|---|---|---|
| 00126075CLG | u | Carga D 9”/25 Cullsan y Cullex Mark - de Culligan |
