# Palet de sal Culligan - de Culligan

- Propiedad del archivo: CONSTRUNARIO
- Formato: FIEBDC-3/2012
- Programa: Construnario VersiĆ³n 3.51
- Fecha de los precios: 22/11/2023
- Divisa: EUR

**PICLG** u Palet de sal Culligan - de Culligan
- 1 palet 1000kg
