# Depósito PE negro DT1000 - de Culligan

- Propiedad del archivo: CONSTRUNARIO
- Formato: FIEBDC-3/2012
- Programa: Construnario Versión 3.51
- Fecha de los precios: 22/11/2023
- Divisa: EUR

**00NU2971CLG** u Depósito PE negro DT1000 - de Culligan
- Capacidad: 1000 l - Diámetro tapa: 400 - Construcción monobloc,sin soldaduras, que les confiere total fiabilidad y ausencia de mantenimiento. - Adecuados para contener los más variados líquidos: desde los productos químicos más agresivos hasta los más sensibles y delicados alimentarios, farmacéuticos, cosméticos, etc. - Inalterabilidad frente a la corrosión, gran resistencia mecánica y larga vida útil. - Fabricados en PE lineal alta densidadaditivado Ultra Violeta de alta resistencia. Instalables tanto en interior como en exterior - Extensa gama de accesorios estándar tales como racorería, valvulería, controles de nivel, tuberías, agitadores... de gran funcionalidad, eficiencia y economía. - 100% reciclables al final de su vida útil. Características técnicas • Material PE • Densidad 1,1 g/cm3 (disponible en versión pesada 1,5 g/cm3) • Color negro (disponible en otros colores) • Capacidades de 1.000 a 10.000 L
