# Cullex resin for mixed bed-loose (desmineralizaciĆ³n) - de Culligan

- Propiedad del archivo: CONSTRUNARIO
- Formato: FIEBDC-3/2012
- Programa: Construnario VersiĆ³n 3.51
- Fecha de los precios: 22/11/2023
- Divisa: EUR

| Código | Ud | Descripción |
|---|---|---|
| 00725199CLG | u | Cullex resin for mixed bed-loose (desmineralizaciĆ³n) - de Culligan |
