# Strong Cation Resin for Mixed Beds (desmineralizaciĆ³n) - de Culligan

- Propiedad del archivo: CONSTRUNARIO
- Formato: FIEBDC-3/2012
- Programa: Construnario VersiĆ³n 3.51
- Fecha de los precios: 22/11/2023
- Divisa: EUR

**00740581CLG** u Strong Cation Resin for Mixed Beds (desmineralizaciĆ³n) - de Culligan
- 25 Kg
