# Cullar D Carbón vegetal - CULL-6950 - de Culligan

- Propiedad del archivo: CONSTRUNARIO
- Formato: FIEBDC-3/2012
- Programa: Construnario Versión 3.51
- Fecha de los precios: 22/11/2023
- Divisa: EUR

| Código | Ud | Descripción |
|---|---|---|
| 00NU4075CLG | u | Cullar D Carbón vegetal - CULL-6950 - de Culligan |
