# Cullex Strong Cation Resin (descalcificación) - de Culligan

- Propiedad del archivo: CONSTRUNARIO
- Formato: FIEBDC-3/2012
- Programa: Construnario Versión 3.51
- Fecha de los precios: 22/11/2023
- Divisa: EUR

**00763954CLG** u Cullex Strong Cation Resin (descalcificación) - de Culligan
- 25 Kg
