# Cullsan 0,6x0,8 (25Kg) - de Culligan

- Propiedad del archivo: CONSTRUNARIO
- Formato: FIEBDC-3/2012
- Programa: Construnario VersiĆ³n 3.51
- Fecha de los precios: 22/11/2023
- Divisa: EUR

| Código | Ud | Descripción |
|---|---|---|
| 00939974CLG | u | Cullsan 0,6x0,8 (25Kg) - de Culligan |
