# F 50µ Cartucho - MAX - de Culligan

- Propiedad del archivo: CONSTRUNARIO
- Formato: FIEBDC-3/2012
- Programa: Construnario Versión 3.51
- Fecha de los precios: 22/11/2023
- Divisa: EUR

**02201287CLG** u F 50µ Cartucho - MAX - de Culligan
- Filtros semiautomáticos y automáticos Easy Max 2” a DN 100.
