# Regulador caudal latón - 1” GPM 11 - 2,5 m3/h cavidad 1/8” - de Culligan

- Propiedad del archivo: CONSTRUNARIO
- Formato: FIEBDC-3/2012
- Programa: Construnario Versión 3.51
- Fecha de los precios: 22/11/2023
- Divisa: EUR

| Código | Ud | Descripción |
|---|---|---|
| 00727533CLG | u | Regulador caudal latón - 1” GPM 11 - 2,5 m3/h cavidad 1/8” - de Culligan |
