# Bomba B-NM 40/12A/B - de Culligan

- Propiedad del archivo: CONSTRUNARIO
- Formato: FIEBDC-3/2012
- Programa: Construnario Versión 3.51
- Fecha de los precios: 22/11/2023
- Divisa: EUR

**00NU4775CLG** u Bomba B-NM 40/12A/B - de Culligan
- Potencia (kW): 2,2 - Caudal (m3/h): 21-39 - Pressión m.c.a.: 21-13
