# Bomba NM 50/12D/C - de Culligan

- Propiedad del archivo: CONSTRUNARIO
- Formato: FIEBDC-3/2012
- Programa: Construnario Versión 3.51
- Fecha de los precios: 22/11/2023
- Divisa: EUR

**00NU4769CLG** u Bomba NM 50/12D/C - de Culligan
- Potencia: 3 kW - Caudal m3/h: 42-60 - Presión m.c.a-: 18-13
