# Bomba Crystal 3,0 kW - de Culligan

- Propiedad del archivo: CONSTRUNARIO
- Formato: FIEBDC-3/2012
- Programa: Construnario Versión 3.51
- Fecha de los precios: 22/11/2023
- Divisa: EUR

**00764017CLG** u Bomba Crystal 3,0 kW - de Culligan
- Caudal: 30-60 m3/h - Presión: 13-10 mca
