# Bomba Crystal 150 1,1 KW - de Culligan

- Propiedad del archivo: CONSTRUNARIO
- Formato: FIEBDC-3/2012
- Programa: Construnario Versión 3.51
- Fecha de los precios: 22/11/2023
- Divisa: EUR

**00764014_1CLG** u Bomba Crystal 150 1,1 KW - de Culligan
- Caudal: 15-20 m3/h - Presión: 13,5-11,5
