# Bomba Crystal 300 m - 2,2 kW - de Culligan

- Propiedad del archivo: CONSTRUNARIO
- Formato: FIEBDC-3/2012
- Programa: Construnario Versión 3.51
- Fecha de los precios: 22/11/2023
- Divisa: EUR

**00763324CLG** u Bomba Crystal 300 m - 2,2 kW - de Culligan
- Caudal: 27-33 m3/h - Presión: 17 - 14 mca
