# Bomba Crystal 200 m - 1,5 kW - de Culligan

- Propiedad del archivo: CONSTRUNARIO
- Formato: FIEBDC-3/2012
- Programa: Construnario Versión 3.51
- Fecha de los precios: 22/11/2023
- Divisa: EUR

**00763322CLG** u Bomba Crystal 200 m - 1,5 kW - de Culligan
- Caudal: 20-26 m3/h - Presión: 14-12
