# Bomba Crystal 150 m - 1,1 kW - de Culligan

- Propiedad del archivo: CONSTRUNARIO
- Formato: FIEBDC-3/2012
- Programa: Construnario Versión 3.51
- Fecha de los precios: 22/11/2023
- Divisa: EUR

**00763320CLG** u Bomba Crystal 150 m - 1,1 kW - de Culligan
- Caudal: 15-20 m3/h - Presión: 13,5-11,5
