# Bomba Crystal 100 m - 0,75 kW - de Culligan

- Propiedad del archivo: CONSTRUNARIO
- Formato: FIEBDC-3/2012
- Programa: Construnario Versión 3.51
- Fecha de los precios: 22/11/2023
- Divisa: EUR

**00763318CLG** u Bomba Crystal 100 m - 0,75 kW - de Culligan
- Caudal: 11-15 m3/h - Presión: 13-11,5
