# Cuadro eléctrico 1 bomba sin programador + guarda 4-6,3A - de Culligan

- Propiedad del archivo: CONSTRUNARIO
- Formato: FIEBDC-3/2012
- Programa: Construnario Versión 3.51
- Fecha de los precios: 22/11/2023
- Divisa: EUR

| Código | Ud | Descripción |
|---|---|---|
| 00NU3528CLG | u | Cuadro eléctrico 1 bomba sin programador + guarda 4-6,3A - de Culligan |
