# Grupo presión MXHLM 203E/ID-3 230V - de Culligan

- Propiedad del archivo: CONSTRUNARIO
- Formato: FIEBDC-3/2012
- Programa: Construnario Versión 3.51
- Fecha de los precios: 22/11/2023
- Divisa: EUR

**00NU4676CLG** u Grupo presión MXHLM 203E/ID-3 230V - de Culligan
G.PRESIÓN MXHLM 203E/ID-3 230V MONOFÁSICO
