# Bomba MXHL 205/B - de Culligan

- Propiedad del archivo: CONSTRUNARIO
- Formato: FIEBDC-3/2012
- Programa: Construnario Versión 3.51
- Fecha de los precios: 22/11/2023
- Divisa: EUR

**00NU4766CLG** u Bomba MXHL 205/B - de Culligan
BOMBA MXHL 205/B (0,75 KW; 1 m³/h; 53,5 m)
