# Bomba MXH 1602/A - de Culligan

- Propiedad del archivo: CONSTRUNARIO
- Formato: FIEBDC-3/2012
- Programa: Construnario Versión 3.51
- Fecha de los precios: 22/11/2023
- Divisa: EUR

**00NU4762CLG** u Bomba MXH 1602/A - de Culligan
BOMBA MXH 1602/A (1,5 KW; 20 m³/h; 14 m)
