# Bomba MXH 202E - de Culligan

- Propiedad del archivo: CONSTRUNARIO
- Formato: FIEBDC-3/2012
- Programa: Construnario Versión 3.51
- Fecha de los precios: 22/11/2023
- Divisa: EUR

**00NU4759CLG** u Bomba MXH 202E - de Culligan
BOMBA MXH 202E (0,33 Kw; 3 m³/h; 13,4 m)
