# Bomba MXH 402E - de Culligan

- Propiedad del archivo: CONSTRUNARIO
- Formato: FIEBDC-3/2012
- Programa: Construnario Versión 3.51
- Fecha de los precios: 22/11/2023
- Divisa: EUR

**00NU4760CLG** u Bomba MXH 402E - de Culligan
BOMBA MXH 402E (0,45 KW; 6 m³/h; 12,5 m)
