# Bomba NM 40/16C/C - de Culligan

- Propiedad del archivo: CONSTRUNARIO
- Formato: FIEBDC-3/2012
- Programa: Construnario Versión 3.51
- Fecha de los precios: 22/11/2023
- Divisa: EUR

**00NU4763CLG** u Bomba NM 40/16C/C - de Culligan
BOMBA NM 40/16C/C (2,2 KW; 30 m³/h; 16,5 m)
