# Bomba NM 50/12D/C - de Culligan

- Propiedad del archivo: CONSTRUNARIO
- Formato: FIEBDC-3/2012
- Programa: Construnario Versión 3.51
- Fecha de los precios: 22/11/2023
- Divisa: EUR

**00NU4764CLG** u Bomba NM 50/12D/C - de Culligan
BOMBA NM 50/12D/C (3 KW; 42 m³/h; 18 m)
