# Bomba NM 80/16B/C - de Culligan

- Propiedad del archivo: CONSTRUNARIO
- Formato: FIEBDC-3/2012
- Programa: Construnario Versión 3.51
- Fecha de los precios: 22/11/2023
- Divisa: EUR

**00NU4774CLG** u Bomba NM 80/16B/C - de Culligan
- Potencia: 15 kW - Caudal m3/h: 168 - Presión m.c.a-: 26
