# Herramienta básica para Test-Kit:Chloro HR, Hierro LR, Hierro HR, Ammonio, Nitratos, Nitritos, Silicatos - de Culligan

- Propiedad del archivo: CONSTRUNARIO
- Formato: FIEBDC-3/2012
- Programa: Construnario Versión 3.51
- Fecha de los precios: 22/11/2023
- Divisa: EUR

| Código | Ud | Descripción |
|---|---|---|
| 00761829CLG | u | Herramienta básica para Test-Kit:Chloro HR, Hierro LR, Hierro HR, Ammonio, Nitratos, Nitritos, Silicatos - de Culligan |
