# F 5µ Cartucho - 20" - de Culligan

- Propiedad del archivo: CONSTRUNARIO
- Formato: FIEBDC-3/2012
- Programa: Construnario Versión 3.51
- Fecha de los precios: 22/11/2023
- Divisa: EUR

**00NU4197CLG** u F 5µ Cartucho - 20" - de Culligan
- Diámetro: 20"
