# Reactivos para fotómetro PC CHECKIT DPD 3 - de Culligan

- Propiedad del archivo: CONSTRUNARIO
- Formato: FIEBDC-3/2012
- Programa: Construnario Versión 3.51
- Fecha de los precios: 22/11/2023
- Divisa: EUR

**00761238CLG** u Reactivos para fotómetro PC CHECKIT DPD 3 - de Culligan
- Blister 10 tabletas.
