# Reactivo 1 para MTC1/07 método DPD1 1L - de Culligan

- Propiedad del archivo: CONSTRUNARIO
- Formato: FIEBDC-3/2012
- Programa: Construnario Versión 3.51
- Fecha de los precios: 22/11/2023
- Divisa: EUR

**00761513CLG** u Reactivo 1 para MTC1/07 método DPD1 1L - de Culligan
- Temperatura máxima de almacenamiento de las soluciones: 25ºC - Cada análisis consume 0,1cc de reactivos 1 y 2 (1.000 análisis - cada 10 min. - 70 días) - No conviene que las soluciones queden dentro del colorímetro más de dos meses para evitar alteraciones.
