# F 1µ Cartucho - de Culligan

- Propiedad del archivo: CONSTRUNARIO
- Formato: FIEBDC-3/2012
- Programa: Construnario Versión 3.51
- Fecha de los precios: 22/11/2023
- Divisa: EUR

**00762349CLG** u F 1µ Cartucho - de Culligan
- Diámetro: 10"
