# F 1µ Cartucho una etapa 001 - 30" - de Culligan

- Propiedad del archivo: CONSTRUNARIO
- Formato: FIEBDC-3/2012
- Programa: Construnario Versión 3.51
- Fecha de los precios: 22/11/2023
- Divisa: EUR

**00NU4247_1CLG** u F 1µ Cartucho una etapa 001 - 30" - de Culligan
- Diámetro: 30"
