# F 110µ cartucho Steel (only for 10” FG) - de Culligan

- Propiedad del archivo: CONSTRUNARIO
- Formato: FIEBDC-3/2012
- Programa: Construnario Versión 3.51
- Fecha de los precios: 22/11/2023
- Divisa: EUR

**00718139CLG** u F 110µ cartucho Steel (only for 10” FG) - de Culligan
- Máx caudal: 100 l.
