# Bomba Crystal 300 2,2 KW - de Culligan

- Propiedad del archivo: CONSTRUNARIO
- Formato: FIEBDC-3/2012
- Programa: Construnario Versión 3.51
- Fecha de los precios: 22/11/2023
- Divisa: EUR

**00764016CLG** u Bomba Crystal 300 2,2 KW - de Culligan
BOMBA CRYSTAL 300 2,2 KW (27-33 m³/h a 17-14 m)
